# Essen, Zeche Zollverein, Ventilatorenkühler I + II
Angebotsaufforderung (GAEB DA XML 3.3, DA83)
Projekt: 20250482
Währung: EUR
Auftraggeber: Stiftung Zollverein, UNESCO-Welterbe Zollverein, Bullmannaue 11, 45327 Essen
Erstellt mit: GXML Toolbox V3.3 R20230829, iTWO_64 V24.0.563, 19.05.2026

## 01 Leistungsverzeichnis Holzrieselwerk
Datum: 19.05.2026

*Hinweis: Vorbemerkungen*
A.  Allgemeines
A.1.  Baubeschreibung
A.1.1.  Beschreibung der Rahmensituation
Das UNESCO-Welterbe Zollverein in Essen ist Wahrzeichen des Ruhrgebiets und Monument der Industriekultur. Rund 100 Hektar umfasst das Gelände des UNESCO-Welterbes Zollverein. Seit der Stilllegung der Zeche im Jahr 1986 und der Kokerei im Jahr 1993 wurden die unterschiedlichen Gebäude und Anlagen sukzessive saniert und für neue Nutzungen hergerichtet.

Geplant ist die Instandsetzung zweier weiterer Bestandsgebäude auf dem Gelände des Zollvereins. Dabei handelt es sich um die sog. Ventilatorenkühler I und II. Bei beiden Bauwerken handelt es sich um nach oben offene Stahlbeton-Kubusse. Der Ventilatorenkühler I (VK I) weist einen Grundriss von ca. 15,80 m x 11,50 m bzw. der Ventilatorenkühler II (VK II) von ca. 37,40 m x 16,60 m auf und hat eine Gesamthöhe von 15,40 bzw. 15,60 m. Davon befinden sich ca. 1,40 bzw. 1,60 m unterhalb der Geländeoberkante (GOK), so dass die Höhe der Bauwerke über GOK  ca. 14,00 m beträgt. Der Innenbereich der Ventilatorenkühler teilt sich in acht bzw. zwölf gleichgroße Kühlbereiche (Kammern) mit einem lichten Grundriss von ca. 5,26 m x 3,60 m bzw. 5,95 m x 7,85 m. In diesen Kammern befinden sich auf einer Höhe von 4,95 m bzw. 6,35 m über OK Bodenplatte Stahlbetonbalken, auf denen ca. 8,00 m hohe Holzrieselwerke aufgeständert sind. Die  Kammern sind über am Boden liegende Durchbrüche mit einer Breite von 1,50 m und einer Höhe von 0,80 m miteinander verbunden und führen das Wasser hin zu den außenliegenden Sauggruben (Becken). Am Ventilatorenkühler I befindet sich die Sauggrube auf der Ostseite, am Ventilatorenkühler II befinden sich drei Sauggruben auf der Nordseite des Gebäudes. Vier Kammern des Ventilatorenkühlers II sind jeweils mit einer Sauggrube verbunden. An jeder Kammer ist eine kreisrunde Öffnung mit einem Durchmesser von 2,05 m bzw. 3,20 m an den Außenwänden vorhanden, an denen Ventilatoren aus Stahl- und GFK-Bauteilen, wenn noch vorhanden, eingebaut sind.

Die hierin beschriebenen Leistungen beziehen sich auf den Rückbau der Holzrieselwerke und die fachgerechte Entsorgung. Der Holzanstrich ist PAK-haltig. In vier Kammern des Ventilatorenkühler II hat ein Brandereignis stattgefunden. In den Kammern befinden sich verkohlte Überreste der Holzrieselwerke. Der Schlamm am Boden der Kammern weist u. a. hohe Cyanid-, PAK- und KW-Gehalte auf. Es handelt sich bei dem Rückbau der Holzrieselwerke um Arbeiten in kontaminierten Bereichen gemäß TRGS 524/ DGUV-Regel 101-004.

Die Ventilatorenkühler I und II unterliegen dem Denkmalschutz.

A.1.2.  Lage der Baustelle
Die Ventilatorenkühler I und II liegen auf dem Gelände des Zollvereins und sind über die Kokereiallee zu erreichen. Die Zufahrt ist durch mehrere Absperrpfosten gesichert.

A.2.  Termine und Bauablauf
A.2.1.  Informationen zum Bauablauf
Der Soll-Starttermin für die Baumaßnahme ist den Anlagen zum LV zu entnehmen. Der AN erarbeitet sofort nach Erhalt des Auftrages einen verbindlichen, detaillierten Bauablaufplan. Dieser Ablaufplan ist auf die vorgegebenen Randbedingungen auszulegen, mit dem AG während der Erstellung abzustimmen und 10 Werktage vor Baubeginn dem AG zu übergeben. Der AG führt wöchentlich mindestens eine Baustellenbesprechung durch, an welcher der Bauleiter des AN teilzunehmen hat, ggfs. dessen benannter Vertreter.

A.2.2.  Bauzeiten / Termine
Die Ausführung der Arbeiten soll schnellstmöglich, spätestens jedoch 3 Wochen nach Auftragserteilung, beginnen. Die Baustelle muss so lange vorgehalten werden, bis die örtliche Bauleitung die Fertigstellung der begonnenen Arbeiten bestimmt. Dieses ist in die EPs mit einzukalkulieren.

A.3.  Angaben zum LV
A.3.1.  Randbedingungen
Der Bieter hat sich vor Angebotsabgabe durch eine Ortsbesichtigung über die Örtlichkeit sowie die Transportverhältnisse und Lagermöglichkeiten zu informieren.
Mit der Angebotsabgabe erklärt der Bieter, dass die ihm übertragenen Unterlagen ausreichend und fachtechnisch richtig sind. Er kann sich nach Angebotsabgabe nicht darauf berufen, über die Auf-gabenstellung nicht ausreichend informiert gewesen zu sein.

A.3.2.  Vertragsgrundlage
Vertragsgrundlage wird die VOB/B.

A.3.3.  Angebotsbindung
Der Bieter ist - beginnend von der Angebotsfrist - bis zum 13.07.2026 an sein Angebot gebunden.

A.3.4.  Positionen
Mit den in den Positionen des Leistungsverzeichnisses enthaltenen Angaben über die Preise ist die komplette Leistung inkl. aller Nebenkosten, falls in den folgenden Leistungspositionen nichts anderes zum Ausdruck kommt, geltend zu machen.

Es handelt sich bei den ausgeschriebenen Leistungen um Arbeiten in kontaminierten Bereichen gemäß TRGS 524/ DGUV-Regel 101-004. Der beiliegende Arbeits- und Sicherheitsplan ist einzuhalten. Die hierin beschriebenen notwendigen Sicherheitsvorkehrungen werden nicht gesondert vergütet, sondern sind in die Positionen miteinzukalkulieren.

Parallel zu den Rückbauarbeiten finden Arbeiten am Ventilatorenkühler III statt. Die Abstimmung mit anderen am Bau beteiligten Gewerken ist im Leistungsumfang und damit den angebotenen Preisen enthalten.

A.3.5.  Änderungen des LVs
Die Einheitspreise gelten als Festpreise bis zur Fertigstellung aller Arbeiten, d.h. Lohn- und Materi-alpreiserhöhungen können nicht geltend gemacht werden.

A.3.6.  Nachträge / Mehrleistungen
Zusätzliche Leistungen bedürfen eines Nachtrags bzw. einer Auftragsänderung. Zur Erteilung einer Nachbeauftragung ist ein prüfbares Angebot in schriftlicher Form einzureichen, dessen Preisniveau dem Hauptangebot entsprechen muss. Nachträge werden nur anerkannt, wenn sie auch vom Bauherrn anerkannt und beauftragt werden. Mehrleistungen werden ohne vorherige Kostenanmeldung nicht anerkannt.

A.3.7.  Anlagen
Zur besseren Erläuterung der Arbeiten sind folgende Anlagen beigefügt:

Anlage 1: Baustelleneinrichtungsplan
Anlage 2: Drohnenaufnahmen
Anlage 3: S+D-Planung
Anlage 4: Grobkonzepte
Anlage 5: A+S-Plan, Schadstoffuntersuchungen
Anlage 6: Bauablaufplan (Entwurf)
Anlage 7: Bestandsunterlagen
Anlage 8: Dokumentation Holzrieselwerk VK III

A.5.  Bauschutt und Entsorgung
Der AN hat Bauabfälle ordnungsgemäß entsprechend den jeweils geltenden Rechtsvorschriften zu entsorgen und dem AG die gesetzlich vorgeschriebenen Nachweise mit der Abrechnung vorzulegen. Die An- und Abfuhr von Containern und deren Vorhaltung ist - sofern nichts Gegenteiliges im Positionstext erwähnt ist - in die EP's der entsprechenden Positionen mit einzurechnen. Sämtliche anfallenden Reinigungsmittel, Rückstände u. ä. sind werktäglich ordnungsgemäß zu entsorgen. Die örtlichen Vorschriften sind zu beachten.

A.6.  Personalanforderungen
A.6.1.  Bauleiter / Polier°/°Qualifizierte Führungskraft
Der AN stellt für den Zeitraum der Ausführung seiner Leistungen mit Annahme des Auftrages einen über die gesamte Bauzeit verantwortlichen, deutschsprachigen Bauleiter sowie einen Stellvertreter. In gleicherweise muss während der gesamten Bauzeit ein deutschsprachiger Polier bzw. Vorarbeiter anwesend sein.
Bei Baubeginn ist der Name des Bauleiters, des Poliers, deren Stellvertreter und der verantwortlichen qualifizierten Führungskraft der örtlichen Bauleitung des AG mitzuteilen.

A.6.2.  Baustellenfachpersonal
Für die Ausführung des Rückbau der Holzrieselwerke gelten hinsichtlich der Anforderungen an das Baustellenfachpersonal die Bestimmungen der TRGS 524/ DGUV-Regel 101-004. Es hat ein deutschsprachiger Facharbeiter auf der Baustelle anwesend zu sein.

A.6.3.  Nachunternehmer
Setzt der AN Fremdfirmen oder Nachunternehmer ein, so sind diese ständig durch den AN zu be-aufsichtigen. Nachunternehmer werden nur nach vorheriger Absprache mit der örtlichen Bauleitung und dem AG gestattet. Die Nachunternehmer sind mit der Abgabe des Angebotes zu benennen. Es werden vom Nachunternehmer die gleichen Qualifikationen wie vom AN gefordert. Der AG behält es sich vor ungeeignet erscheinende Unternehmer abzulehnen.

A.7.  Qualifikationen
Der AN hat bereits bei Angebotsabgabe folgende Qualifikationen schriftlich nachzuweisen. Eine Nichtvorlage bzw. Verweigerung der Nachreichung bei Nachforderung, ist als Ausschlusskriterium zu betrachten.
Die Arbeiten an den gefahrenstoffhaltigen Materialien dürfen nur von Unternehmen mit der entsprechenden fachlichen Qualifikation unter Beachtung der geltenden staatlichen und berufsgenossenschaftlichen Vorschriften und Regeln (Gesetze, Verordnungen, TRGS, DGUV etc.) ausgeführt werden.

- Sachkunde gemäß DGUV-Regel 101-004 (BGR 128 Anh. 6B) / TRGS 524
- mind. 3 Referenzen mit ähnlichem Arbeitsumfang und Schadstoffspektrum

Bei Baubeginn ist der Name der verantwortlichen Person / Aufsichtsführenden, die die Tätigkeiten im Sinne der oben genannten Vorschriften durchführt (Schadstoffsanierungsarbeiten), der örtlichen Bauleitung des AG mitzuteilen. Die verantwortliche Person / Aufsichtsführende muss jeden Tag auf der Baustelle anwesend sein und den o. g. Schein vorweisen können.

A.8.  Pflichten AN
A.8.1.  Informationspflicht des AN
Der AN ist verpflichtet, nicht dokumentierte Mängel an der Bausubstanz oder der Funktionalität am Bauwerk sowie vorhandene und mögliche Behinderungen unverzüglich schriftlich anzuzeigen. Die daraus erforderlichen Maßnahmen werden nach Rücksprache mit dem AG festgelegt.

A.8.2.  Mitteilungspflicht des AN
Lässt die Beschreibung der Leistungen im Leistungsverzeichnis oder in den Vertragsunterlagen verschiedene Auslegungen zu, hat der Unternehmer vor Angebotsabgabe darauf aufmerksam zu machen oder durch vorherige Anfrage seine Verpflichtungen schriftlich zu klären.

A.9.  Vergabe
Die Vergabe erfolgt an den Bieter, der das nach technischer und wirtschaftlicher Prüfung wirtschaftlichste Gesamtangebot unter Einhaltung der geforderten, aktuell gültigen Qualifikationen unterbreitet hat.
Nebenangebote sind nicht zugelassen.

A.10.  Abnahme
Der Termin der Abnahme ist mit einem Vorlauf von mind. 5 Werktagen schriftlich beim AG zu beantragen. Zur Abnahme der Leistungen müssen sich die Flächen in einem abnahmewürdigen Zustand befinden.

B.  Objektbeschreibung
B.1.  Angaben zur Baustelle
B.1.1.  Versorgungsmedien
Am Baufeld wird ein Baustromverteiler zur Verfügung gestellt. Der AN sorgt eigenverantwortlich für die Installation eines Zwischenzählers, die Ausführung der Anschlüsse und die Stromverteilung sowie die Sicherung und den Überfahrschutz der zusätzlich von dort aus benötigten Verlängerungskabel.

Der Wasseranschluss kann über einen Unterflurhydranten, der in der Straße Kokereiallee liegt, entnommen werden. Die Leitungslänge bis zum Ventilatorenkühler I und II beträgt ca. 50 m. Der AN sorgt eigenständig für die Einholung der Genehmigung, den Anschluss an die Wasserversorgung, die Installation des Standrohrs und eines Zwischenzählers sowie für die Sicherung und den Überfahrschutz der Schlauchleitungen. Ein arbeitstägliches Auf- und Abbauen des Standrohrs ist mit einzukalkulieren. Der Wasserhydrant wird gleichzeitig von der Nachbarbaustelle am Ventilatorenkühler III genutzt. Die Nutzung ist mit der Nachbarbaustelle abzustimmen.

Abwässer sind in die Kanalisation einzuleiten.

B.1.2.  Baustelleneinrichtung
Die Grünflächen umlaufend um die Ventilatorenkühler können für die Baustelleneinrichtung genutzt werden.
Die für die Baustelleneinrichtung zur Verfügung stehende Fläche ist im Übersichtsplan (Anlage 1) dargestellt.
Der AN erstellt sofort nach Erhalt des Auftrages einen Baustelleneinrichtungsplan. Bei der Erstellung sind die aus der Nachbarbaustelle resultierenden Randbedingungen zu berücksichtigen (Kollisionsvermeidung von Baukränen). Der Baustelleneinrichtungsplan ist dem AG spätestens 10 Werktage vor Baubeginn vorzulegen.

Nach Abschluss der Arbeiten und Räumung der BE-Fläche ist der ursprüngliche Zustand wiederherzustellen.
Der AG stellt über den unmittelbaren Bereich der Baustelleneinrichtung hinaus grundsätzlich keine weiteren Flächen zur Verfügung. Für die Lagerung von umweltgefährdenden Betriebsstoffen sind die gesetzlichen Bestimmungen einzuhalten.

### 1 Allgemeines

#### 1.1 Baustelleneinrichtung

**1.1.10 Baustelleneinrichtung einrichten**
*** Pauschalposition
Alle zur Durchführung der Arbeiten erforderlichen Maschinen, Geräte, Container, Magazine, etc. auf die Baustelle transportieren und betriebsfertig aufstellen.
Menge: 1,000 psch

**1.1.20 Baustelleneinrichtung vorhalten**
Alle zur Durchführung der Arbeiten erforderlichen Maschinen, Geräte, Container, Magazine, etc. für die Dauer der Arbeiten vorhalten und betreiben.

Gilt für die gesamte Bauzeit.
Menge: 19,000 Wo

**1.1.30 Baustelleneinrichtung räumen**
*** Pauschalposition
Baustelleneinrichtung, wie zuvor beschrieben, räumen,
einschl. Wiederherstellen der Flächen in den ursprünglichen Zustand.
Menge: 1,000 psch

**1.1.40 Bauzaun, Stahlrahmen mobil, h=2,00 m, beplant**
Bauzaun aus mobilen Stahlrahmenelementen mit Rundstahlfüllstäben-Gitterfüllung, Stützfüßen aus Beton, blickdicht beplant inkl. sämtlicher Verbindungen, Kupplungen etc. liefern, aufstellen und nach Beendiung der Arbeiten abtransportieren.

Eventuell benötigte Ausbesserungen sind einzukalkulieren.
Türe und Tore werden gesondert vergütet.

Zaunhöhe : 2,00 m
Beplankung: Plane als Sichtschutz

Der Bauzaun wird benötigt um das Baufeld von der Nachbarbaustelle am Ventilatorenkühler III abzugrenzen.
Menge: 40,000 m

**1.1.50 Bauzaun, Stahlrahmen, h=2,00 m,vorhalten**
Bauzaun, Stahlrahmen, wie zuvor beschrieben, für die gesamte Bauzeit vorhalten.

Außer den vollen Monaten werden Teilzeiten nach Tagen zu 1/30 des Einheitspreises abgerechnet.
Menge: 200,000 mMt

**1.1.60 Bauzaun-Tor, b=3,50 m, 2-flügelig**
Tor, verschließbar, zweiflügelig, mit Rollen, passend zum Bauzaun, einschl. Türschloss und Schließzylinder und Schlüsselsatz für die gesamte Bauzeit liefern, aufstellen, vorhalten und nach Beendigung der Arbeiten abtransportierten.

Eventuell benötigte Ausbesserungen sind einzukalkulieren.

Einbauort: Baustelleneinrichtungsfläche
Durchfahrtsbreite: 3,50 m
Höhe: 2,00 m
Menge: 1,000 St

**1.1.70 Bauwasseranschluss, Hydrant, stationär**
Bauwasseranschluss als Leitung an vorhandenen Unterflurhydranten in der Straße Kokereiallee mit Standrohr installieren, einschl. Genehmigung einholen, Messeinrichtung herstellen, vorhalten und für die gesamte Bauzeit vorhalten. Inkl. Sicherung und Überfahrschutz der Schlauchleitungen. Eventuell benötigte Ausbesserungen sind einzukalkulieren.

Das arbeitstägliche Auf- und Abbauen des Standrohrs in die Position einzukalkulieren. Die Nutzung des Hydranten ist mit der Nachbarbaustelle am Ventilatorenkühler III abzustimmen.

Ausführung:
- Flansch mit 2 Übergangsstücken bis DN 50 Gewindeanschluss montieren
- Einhausung inkl. Dämmung gegen Frost

Die Leitungslänge beträgt ca. 50 m.

Gilt für die gesamte Bauzeit.
Menge: 1,000 St

**1.1.80 Bauwasserverbrauch**
Zählerstand ablesen und Bauwasserverbrauch über diese Position abrechnen. Bei der Abrechnung ist der Zählerstand sowie die Zählernummer anzugeben.
Menge: 100,000 m³

**1.1.90 Baustromunterverteiler**
Baustromunterverteiler inkl. Zähleinrichtung für die gesamte Bauzeit anliefern, bereitstellen und nach Beendigung der Arbeiten abtransportieren. Die Unterverteiler können an einen bauseits vorinstallierten Stromverteiler direkt am Baufeld mit einer Leistung von 250 A angeschlossen werden.

Der AN sorgt eigenverantwortlich für die Installation der Unterverteiler, für die Ausführung der Anschlüsse und die Stromverteilung sowie die Sicherung und den Überfahrschutz der zusätzlich von dort aus benötigten Verlängerungskabel für alle auszuführenden Arbeiten.
Menge: 2,000 St

**1.1.100 Baustromunterverteiler vorhalten, unterhalten**
Baustromunterverteiler, wie zuvor beschrieben, vor- und unterhalten.

Außer den vollen Monaten werden Teilzeiten nach Tagen zu 1/30 des Einheitspreises abgerechnet.
Menge: 10,000 StMt

**1.1.110 Schmutzwasser-Tauchpumpe**
*** Pauschalposition
Schmutzwasser-Tauchpumpe liefern, für die gesamte Bauzeit vorhalten, betreiben und nach Beendigung der Arbeiten reinigen und abtransportieren.

Stehendes Wasser nach Regenereignissen und nach dem Reinigen über die Sauggruben mittels Schmutzwasser-Tauchpumpe abpumpen und gemäß den rechtlichen Vorgaben entsorgen bzw. in das Kanalsystem einleiten.

Mehrmaliges Umsetzen der Pumpe ist miteinzukalkulieren.
Menge: 1,000 psch

#### 1.2 Spezielle Baustelleneinrichtung

**1.2.10 Schwarz-Weiß-Container mit Tanks aufstellen**
WC-/ Dusch-Container Schwarz-Weiß für die Arbeiten in kontaminierten Bereichen liefern, aufstellen und nach Beendigung der Arbeiten rückstandslos reinigen und abtransportieren inkl. Reinigung der Tanks, Entsorgung Tankinhalt. Ausführung einschl. Heizung und dafür aller notwendigen Anschlussarbeiten, sowie der anfallenden Gebühren.

Ausstattung:
1x Abwassertank
1x Fäkalienhebeanlage
1x Frischwassertank
1x Brauchwassertank
1x Stiefelwaschanlage

1x Dusche
1x WC
2x Waschbecken

-  Profilzylinder mit 4 Schlüsseln

Der Schlüsselsatz ist zu Beginn der Bauleitung zu übergeben.

Einzelcontainer unterteilt in drei Kammern:  1,00/2,50/6,00 m

Der Container hat prinzipiell folgenden Aufbau zu besitzen:
Weißbereich: Der dem Eingangsbereich zugewandte Teil dient dem Ablegen, Aufbewahren, späteren Wiederanlegen der Straßenkleidung.
Sanitärbereich: Sanitäre Einrichtungen (Waschbecken, Duschen, Toiletten).
Schwarzbereich: Der dem Ausgangsbereich zugewandte Teil dient dem Anlegen, späteren Ablegen und Aufbewahren der Arbeitskleidung.

Der Container dient als Schleuse zwischen Schwarz- und Weiß-Bereich und darf nur von dem Personal, das die Arbeiten in kontaminierten Bereichen ausführt, benutzt werden.
Menge: 1,000 St

**1.2.20 Schwarz-Weiß-Container vorhalten**
WC-/ Dusch-Container Schwarz-Weiß, wie zuvor beschrieben, betreiben und für die gesamte Bauzeit vorhalten einschl. arbeitstäglicher Reinigung (mit Vorlage eines Reinigungsprotokolls), Betriebs- und Verbrauchsstoffe (Seifen und WC-Papier) sowie Beheizung.

Außer den vollen Wochen werden Teilzeiten nach Tagen zu 1/7 des Einheitspreises abgerechnet.
Menge: 19,000 StWo

**1.2.30 Beschilderung Arbeitsbereich**
Absperrung und Beschilderung der Arbeitsbereiche
für die Schadstoffsanierung.

Sicherheits- und Gesundheitsschutzkennzeichnung
gem. ASR A1.3 ausdrucken, einlaminieren und außen an Schwarz-Weiß-Container anbringen:

- P002 "Rauchen verboten"
- D-P006 "Zutritt für Unbefugte verboten"
- P022 "Essen und Trinken verboten"
- M017 "Atemschutz benutzen"
- M010"Schutzbekleidung benutzen"
- M009 "Handschutz benutzen"

Die Abrechnung erfolgt pro einlaminiertem Ausdruck.
Menge: 6,000 St

**1.2.40 Deckelcontainer**
24 m3 Deckelcontainer für den Rückbau des PAK-haltigen Holzes liefern, mehrmals an- und abfahren und nach Beendigung der Arbeiten reinigen und abtransportieren.
Menge: 1,000 St

**1.2.50 Deckelcontainer vorhalten**
Deckelcontainer, wie zuvor beschrieben, für die Dauer des Rückbaus des PAK-haltigen Holzes vorhalten.
Menge: 19,000 StWo

**1.2.60 Einwegschutzkleidung für Dritte**
Einwegschutzkleidung für Bauherr oder Bauleitung AG bereitstellen und nach Benutzung entsorgen.

Die jeweilige Schutzkleidung wird auf Nachweis vergütet, wobei Name, Datum und Unterschrift des Benutzers zur Anerkenntnis notwendig sind.

Schutzkleidung bestehend aus:
- Einwegschutzanzug
- Überschuhe
- P 3-Einweg Schutzmaske
Menge: 16,000 St

#### 1.3 Qualitätssicherung

**1.3.10 Bauablaufplanung**
*** Pauschalposition
Dokumentation der Bauablaufplanung mit Angabe / Beschreibung des Personaleinsatzes für die jeweils vorgesehenen Arbeiten bzw. die schrittweisen Arbeitsgänge.

Zwei Wochen vor Baubeginn muss ein prüffähiger Einsatzplan mit wöchentlicher Taktung vorgelegt werden, aus dem eindeutig hervorgeht, wie die Arbeitsschritte der Betoninstandsetzung detailliert geplant sind und wie der Personaleinsatz vorgesehen ist, um die Bauzeit einzuhalten.

Der Bauablauf ist vor Baubeginn mit der Bauleitung abzustimmen.

Sollte der Bauablauf von der Planung abweichen, so ist der ursprünglich erstellte Bauzeitenplan anzupassen.
Menge: 1,000 psch

**1.3.20 Dokumentation**
*** Pauschalposition
Um die sachgemäße Durchführung der Baumaßnahme zu belegen ist durch den Auftragnehmer ein digitaler Dokumentationsordner anzulegen. Der Ordner hat mindestens folgende Dinge zu enthalten:

- Qualifikationsnachweise des Unternehmens und des Personals
- Leistungsverzeichnis
- Entsorgungsnachweise aller ausgebauten Materialien
- Gefährdungsbeurteilung und Betriebsanweisung
- Fotodokumentation der Baustelle
- Handskizzen und Fotodokumentation Rückbau Holzrieselwerke
(wird gesondert vergütet)
- Dokumentation des Baustellenablaufs (Bautagebuch oder Baustellentagblätter)

Die Dokumentation ist dem AG mit ‑Datum der Fertigstellungsanzeige (mind. 1 Woche vor Abnahme) per Mail als ZIP-Ordner zur Verfügung zu stellen.
Menge: 1,000 psch

**1.3.30 Gebühren Schadstoffsanierung**
*** Pauschalposition
Gebühren für das elektronische Nachweisverfahren zur Beseitigung aller Abfälle und sonstige bei der Schadstoffsanierung anfallende Gebühren.

Die Abrechnung erfolgt nach Vorlage der Rechnungen.
Menge: 1,000 psch

#### 1.4 Schutzmaßnahmen

**1.4.10 Schutz von Bodenbereiche**
Schutz von Bodenbereichen mit Folie, 0,2 mm dick. Inkl. Vorhaltung aller erforderlichen Materialien und Abbau / Beseitigung nach Abschluss der Arbeiten.
Menge: 100,000 m²

### 2 Demontagearbeiten

#### 2.1 Demontagearbeiten VK I

**2.1.10 Schutzgitter demontieren, zwischenlagern, remontieren**
Runde und rechteckige Schutzgitter an Ventilatoren inkl. aller Befestigungsmittel demontieren, vor Beschädigung schützen, zwischenlagern und nach Beendigung der Arbeiten remontieren.

Der Austausch fehlender bzw. beschädigter Befestigungsmittel durch neue ist miteinzukalkulieren. Bei der Auswahl der neuen Befestigungsmittel ist darauf zu achten, dass sie dem Bestand in Art und Anmut ähneln. Inkl. neuer Verbindungsmittel: Sechskantschrauben mit Mutter bis M12, Stahl 8.8 verzinkt.

Abmessungen der Schutzgitter:

Fläche: ca. 4,00 m2 (besteht aus 2 bis 4 Teilen)
Menge: 3,000 St

#### 2.2 Demontagearbeiten VK II

**2.2.10 Schutzgitter demontieren, zwischenlagern, remontieren**
Runde und rechteckige Schutzgitter an Ventilatoren inkl. aller Befestigungsmittel demontieren, vor Beschädigung schützen, zwischenlagern und nach Beendigung der Arbeiten remontieren.

Der Austausch fehlender bzw. beschädigter Befestigungsmittel durch neue ist miteinzukalkulieren. Bei der Auswahl der neuen Befestigungsmittel ist darauf zu achten, dass sie dem Bestand in Art und Anmut ähneln. Inkl. neuer Verbindungsmittel: Sechskantschrauben mit Mutter bis M12, Stahl 8.8 verzinkt.

Abmessungen der Schutzgitter:

Fläche: ca. 8,00 m2 (besteht aus 2 bis 4 Teilen)
Menge: 2,000 St

**2.2.20 Holzbohlen demontieren, entsorgen**
Holzbohlen auf den Außenbecken demontieren und als Holz der Altholzklasse IV fachgerecht entsorgen.

Abmessungen:
ca. 2,30 m lang, ca. 25 cm breit und ca. 5 cm dick.
Menge: 60,000 m²

### 3 Rückbau PAK-haltiger Holzrieselwerke

*Hinweis: Ausführungsbeschreibung*
Die Holzrieselwerke der Ventilatorenkühler I und II sollen rückgebaut werden. Es handelt sich bei dem Rückbau der Holzrieselwerke um Arbeiten in kontaminierten Bereichen gemäß TRGS 524/ DGUV-Regel 101-004. Das Holz ist PAK-haltig und der Schlamm am Boden der Kammern weist u. a. hohe Cyanid-, PAK- und KW-Gehalte auf. Der beiliegende Arbeits- und Sicherheitsplan ist einzuhalten (siehe Anlage 5).

Auch in den Kammern des Ventilatorenkühler III, der sich östlich von den beiden Ventilatorenkühlern befindet, befand sich ein Holzrieselwerk, das bereits rückgebaut wurde. Der Aufbau des Holzrieselwerks und eine Fotodokumentation über den Rückbau beim Ventilatorenkühler III kann Anlage 8 entnommen werden. Die Holzrieselwerke bestanden beim Ventilatorenkühler III aus Haupt- und Nebenrinnen sowie mehreren Rieselebenen, die aus Vollholz, ausgebildet waren. Das zu kühlende Wasser wurde früher über Leitungen zu den Hauptrinnen, die sich an der Oberseite des Holzrieselwerkes befinden, gepumpt und von dort über angeschlossene Nebenrinnen auf die darunter befindlichen so genannten Rieselebenen (Anzahl bei VK I und II unbekannt) verteilt. Die Rieselebenen bestanden beim Ventilatorenkühler III aus einer Unterkonstruktion aus Holzlatten, die mit den Stielen des Holzrieselwerks zimmermannsmäßig verbunden waren und auf denen Dreikantleisten auflagen.

Grundsätzlich kann davon ausgegangen werden, dass der Aufbau der rückzubauenden Holzrieselwerke der Ventilatorenkühler I und II ähnlich zu dem des Ventilatorenkühlers III ist. Dies gilt es im Zuge des Rückbaus zu überprüfen. Zur Sicherung des Wissens über die Funktionsweise und den Aufbau der Holzrieselwerke soll separat für die beiden Ventilatorenkühler I und II im Sinne des Denkmalschutzes ein Aufmaß der Holzrieselwerke erstellt werden. Hierzu sind die Querschnitte der einzelnen Hölzer sowie der Aufbau der Konstruktion und die Verbindungen beim Rückbau zu dokumentieren und eine Fotodokumentation zu erstellen. Da die Holzrieselwerke einsturzgefährdet sind, erfolgt der Rückbau der Holzrieselwerke zunächst von oben über einen Mobilkran mit Mannkorb. Ein Einblick in die Holzrieselwerke kann über die Stahl-Außentreppen gewonnen werden. Diese sind begehbar. Die Stahlbetontreppen an den Außenfassaden sind gesperrt. Für jede Bauteilgruppe ist exemplarisch ein besonders gut erhaltenes Bauteil vorsichtig mittels Säge von oben zerstörungsfrei auszubauen, mit dem Kran aus dem Ventilatorenkühler zu heben und auf einer Plane abzulegen. Die Aufmaßerstellung beim Rückbau im Inneren über den Mobilkran mit Mannkorb des Ventilatorenkühlers I und II erfolgt durch den AN. Hierzu werden Handskizzen mit den relevanten Maßen erstellt. Die Aufmaßerstellung der ausgebauten Bauteile, die vor dem Ventilatorenkühler abgelegt werden, erfolgt durch die Bauleitung AG im Zuge der Baubesprechungen. Besonders wichtig für die Aufmaßerstellung ist eine lückenlose Fotodokumentation des Rückbaus von oben durch den AN. Die Leistungen der Aufmaßerstellung werden gesondert vergütet. Sind alle Bauteile dokumentiert, kann das Holzrieselwerk von oben z. B. mittels Greifer oder Abrissbirne zum Einsturz gebracht und in die Kammern gedrückt werden. Anschließend werden die Hölzer von unten sukzessiv weiter rückgebaut. Die Zugänglichkeit zu den Kammern erfolgt über die leeren Ventilatoröffnungen und über durch den AN herzustellende Wanddurchbrüche. Die Ventilatorenöffnungen liegen beim VK I ca. 2,70 m und beim VK II ca. 2,90 m über OK Bodenplatte, so dass jeweils ein Treppenabgang mit Podest aufgebaut werden muss. Der sukzessive Rückbau des Holzes von unten ist in Anlage 4 dargestellt. Bei dem Ventilatorenkühler I beginnt der Rückbau in den Kammern 1, 5 und 8, bei dem Ventilatorenkühler II in den Kammern 7 und 10. Von dort aus werden die weiteren Kammern der Ventilatorenkühler sukzessiv weiter erschlossen  (Ausbau Holz, Betonsägearbeiten, Ausbau Holz usw.). Die herzustellenden Wanddurchbrüche sind der S+D-Planung in Anlage 3 zu entnehmen. Bevor der Rückbau von unten begonnen werden kann, ist zunächst das stehende Wasser in den Kammern über die vorgelagerten Sauggruben der Ventilatorenkühler I und II abzupumpen. Dies erfolgt erst nach dem Rückbau des Holzrieselwerks von oben, so dass der sich am Boden befindliche schadstoffbelastete Schlamm möglichst lang durch das Wasser geschützt ist und eine Staubverwehung durch herabstürzende Hölzer möglichst vermieden wird.

#### 3.1 Rückbau PAK-haltiger Holzrieselwerke VK I

**3.1.10 Mobilkran inkl. Mannkorb und Zubehör**
Mobilkran inkl. Mannkorb und entsprechendem Zubehör für den Rückbau der Holzrieselwerke von oben mit Bedienpersonal liefern, aufstellen, vorhalten, unterhalten und nach Beendigung der Arbeiten abbauen. Die erforderlichen Betriebsstoffe sind in die Position miteinzukalkulieren.

Die Auswahl des Zubehörs wird dem AN überlassen.
Für den Transport der Holzbauteile aus dem Inneren vor den Ventilatorenkühler sind z. B. Anschlagketten, Mulden etc. für den Mobilkran vorzusehen. Für das kontrollierte Einstürzen des Holzrieselwerks sind z. B. Greifer oder Abrissbirne vorzusehen.

Abmessungen Ventilatorenkühler I:
Breite: ca. 11,50 m
Länge: ca. 15,80 m
Höhe OK Bodenplatte zu OK Außenwand: ca. 15,40 m
Höhe OK Gelände zu OK Außenwand: ca. 14,00 m
Höhe OK Bodenplatte zu OK Gelände: ca. 1,40 m
Menge: 20,000 d

**3.1.20 Zugänglichkeit Außentreppe**
*** Pauschalposition
An der Stahlaußentreppe an der Fassade West wurden die unteren 13 Treppenstufen entfernt, um ein unbefugtes Betreten der Treppe durch Dritte zu vermeiden.

Zugänglichkeit mit geeigneter Steigtechnik zur Benutzung der Stahlaußentreppe sicherstellen. Steigtechnik aufbauen, vorhalten und nach Beendigung der Arbeiten abbauen.

Zu überbrückende Höhe: ca. 2,75 m
Menge: 1,000 psch

**3.1.30 Absturzsicherung Außentreppe oberste Ebene**
*** Pauschalposition
Auf der obersten Ebene der Außentreppe (Höhe ca. 13,20 m über OK Boden) ist kein Geländer hin zum Ventilatorenkühler vorhanden. Es besteht Absturzgefahr.
Entsprechende Absturzsicherung Außentreppe oberste Ebene nach Wahl AG vorsehen, aufbauen, vorhalten und nach Beendigung der Arbeiten rückbauen.

Breite der Öffnung: ca. 80 cm
Höhe der Absturzsicherung: mind. 1,10 m
Menge: 1,000 psch

**3.1.40 Treppenabgang**
Treppenabgang mit Podestebene für die Erschließung des Innenraums über die freien Ventilatorenöffnungen liefern, aufbauen und nach Beendigung der Arbeiten abbauen.

Ein rückstandsloses Reinigen des Gerüstes nach Beendigung des Rückbaus des PAK-haltigen Holzes ist miteinzukalkulieren.

Podestabmessungen: mind. 1,0 x 1,0 m
Höhenunterschied Kragplatte zu OK Bodenplatte:
ca. 2,70 m
Menge: 3,000 St

**3.1.50 Treppenabgang vorhalten**
Treppenabgang wie zuvor beschrieben, vorhalten.
Menge: 27,000 StWo

**3.1.60 Förderband für Materialtransport**
Mobiles Förderband für den Materialtransport aus dem Ventilatorenkühler über Ventilatoröffnungen ins Freie liefern, aufstellen und nach Beendigung der Arbeiten abbauen.

Höhenunterschied Kragplatte zu OK Bodenplatte:
ca. 2,70 m

Länge Förderband: 6,00 m
Menge: 3,000 St

**3.1.70 Förderband vorhalten, unterhalten**
Förderband, wie zuvor beschrieben, vorhalten.
Menge: 27,000 StWo

**3.1.80 Rückbau PAK-haltiges Holz**
*** Pauschalposition
Besonders gut erhaltene Bauteile repräsentativ für jede Bauteilgruppe ausgehend von Mannkorb Stück für Stück vorsichtig mittels Säge ausbauen, Maße im eingebauten Zustand soweit möglich nehmen und mit Handskizzen dokumentieren, getrennte Bauteile mit dem Baukran aus den Ventilatorenkühlern herausheben, auf Plane außerhalb der Ventilatorenkühler ablegen und bis zur kommenden Baubesprechung für die Aufmaßerstellung dort liegen lassen und abdecken. Nach Fertigstellung des Aufmaßes und der Freigabe durch die Bauleitung AG, wird das restliche Holzrieselwerk von oben z. B. mittels Greifer oder Abrissbirne zum Einsturz gebracht und in die Kammern gedrückt. Anschließend PAK-haltiges Holz im Innenraum von unten über freie Ventilatoröffnungen ausbauen und aus Innerem zu Deckelcontainern transportieren.

Die Aufnahme der Maße und die Erstellung von Handskizzen im Inneren des Ventilatorenkühlers sowie die fachgerechte Entsorgung des PAK-haltigen Holzes wird gesondert vergütet.

Annahme:
Ventilatorenkühler I:
8,0 m (Höhe Holzrieselwerk) x 3,59 m x 5,26 m (Abmessungen Kammern) x 8 Stk = 1.210,00 m3
Menge: 1,000 psch

**3.1.90 Handskizzen und Fotodokumentation**
*** Pauschalposition
Maße im eingebauten Zustand bei Rückbau von oben in Abstimmung mit der Bauleitung mit Handskizzen dokumentieren und eine Fotodokumentation über den Rückbau der Holzrieselwerke von oben erstellen und dem  AG digital zur Verfügung stellen.
Menge: 1,000 psch

**3.1.100 Stehendes Wasser abpumpen**
Stehendes Wasser aus allen Kammern, Becken und Außenbecken mittels Schmutzwasser-Tauchpumpe abpumpen. Ein mehrmaliges Umsetzen der Pumpe ist miteinzukalkulieren.

Die Kammern, Becken und Außenbecken, die leer gepumpt werden müssen, sind in den Grobkonzepten zum Wasser abpumpen (Anlage 4) dargestellt.

Ventilatorenkühler I:

Das stehende Wasser aus den Kammern 1 bis 4 kann über das Becken 1 abgepumpt werden. Das stehende Wasser aus den Kammern 5 bis 8 kann über das Becken 2 abgepumpt werden. Das stehende Wasser im Becken 3 muss separat abgepumpt werden.

Abmessungen Kammern 1 bis 8: ca. 3,59 x 5,26 m2
Abmessungen Becken 1+2: ca. 1,30 x 1,60 m2
Abmessungen Becken 3: ca. 1,40 x 1,60 m2

Das stehende Wasser wurde vorab gem. der Entwässerungssatzung der Stadt Essen analysiert. Die Grenzwerte der Einleitparamter der Stadt Essen waren eingehalten (siehe Anlage).

Höhe Wasserstand zum Zeitpunkt der Ausschreibung:
ca. 1,80 m
Menge: 290,000 m³

**3.1.110 Stahlbetonsägearbeiten**
Durchbrüche in Stahlbetonwänden herstellen.

Das Verfahren zum Herstellen der Durchbrüche kann durch den Auftragnehmer frei gewählt werden. Entweder werden die Durchbrüche durch Bohr- und Sägearbeiten oder durch HDWS-Arbeiten ausgeführt. In jedem Fall werden geradlinige Schnittkanten erwartet.

Bei der Wahl des Verfahrens ist zu beachten, dass der Innenbereich des Ventilatorenkühlers I ausschließlich über die Kammern 1, 5 und 8 von unten zu erreichen ist. Ein sukzessives Arbeiten ist miteinzukalkulieren.

Durchtrennte Bewehrung ist glatt zu schleifen, so dass keine scharfen Kanten vorhanden sind. Eine gesonderte Vergütung für die Stahlschnittflächen erfolgt nicht.

Die Lage und Größe der Öffnungen ist der S+D-Planung (Anlage 3) zu entnehmen:

Ventilatorenkühler I:
4x 1,01 x 2,135 m2
3x Erweiterung Bestandsöffnung 1,50 x 0,80 m2 auf 1,50 x 2,135 m2

Wandstärke: 25 bis 30 cm

Vor Herstellung der Öffnungen ist die Lage und Größe der Öffnungen final mit der Bauleitung AG abzustimmen.

Die Abrechnung erfolgt über das insgesamte Ausbauvolumen.

Der anfallende Bauschutt sowie eventuelle Strahlwasser sind zu sammeln und ordnungsgemäß zu entsorgen. Ein Zerkleinern des Bauschutts in transportfähige Teile ist miteinzukalkulieren.
Menge: 6,000 m³

**3.1.120 Entsorgung PAK-haltiges Holz (Altholzklasse IV)**
Fachgerechte Entsorgung des PAK-haltigen Holzes als gefährlicher Abfall (Altholzklasse IV) inkl. Abtransport und elektronischer Nachweisführung gem. elektronischem Nachweisverfahren (eANV).

Die Entsorgungsnachweise sind vor dem Beginn der Arbeiten der Bauleitung vorzulegen. Die Abrechnung erfolgt nach Vorlage der Wiegescheine.
Menge: 60,000 t

**3.1.130 Entfernen von Schlamm**
Schlamm aus Kammern, Becken und Außenbecken entfernen und zu Deckelcontainer transportieren. Der Schlamm weist u. a. hohe Cyanid-, PAK- und KW-Gehalte auf.

Die fachgerechte Entsorgung des Schlamms wird gesondert vergütet.

Ventilatorenkühler I
Abmessungen Kammern 1 bis 8: ca. 3,59 x 5,26 m2
Abmessungen Becken 1+2: ca. 1,30 x 1,60 m2
Abmessungen Becken 3: ca. 1,40 x 1,60 m2

Annahme: ca. 15 cm dick
Menge: 160,000 m²

**3.1.140 Entsorgung Schlamm**
Fachgerechte Entsorgung des Schlamms inkl. Abtransport und Deklarationsanalytik. Die Entsorgungsnachweise sind vor dem Beginn der Arbeiten der Bauleitung vorzulegen. Die Abrechnung erfolgt nach Vorlage der Wiegescheine.

Für die Kalkulation sind die Analytikergebnisse aus den Jahren 2010 und 2026 zu Grunde zu legen (siehe Anlage 5).
Menge: 25,000 t

**3.1.150 Reinigen mittels Druckwasserstrahlen**
Alle Kammern und Sauggruben rückstandslos von jeglichen an den Wänden im Unterwasser- und Spritzwasserbereich und am Kammerboden abgesetzten Feststoffen wie Flechten, Schmutzablagerungen, Bewuchs etc. mittels Druckwasserstrahlen befreien.

Das anfallende Schmutzwasser sowie die Feststoffe sind fachgerecht zu entsorgen inkl. Wasseraufbereitung.

Ventilatorenkühler I:
Abmessungen Kammern 1 bis 8: ca. 3,59 x 5,26 m2
Abmessungen Becken 1+2: ca. 1,30 x 1,60 m2
Abmessungen Becken 3: ca. 1,40 x 1,60 m2
Menge: 450,000 m²

#### 3.2 Rückbau PAK-haltiger Holzrieselwerke VK II

**3.2.10 Mobilkran inkl. Mannkorb und Zubehör**
Mobilkran inkl. Mannkorb und entsprechendem Zubehör für den Rückbau der Holzrieselwerke von oben mit Bedienpersonal liefern, aufstellen, vorhalten, unterhalten und nach Beendigung der Arbeiten abbauen. Die erforderlichen Betriebsstoffe sind in die Position miteinzukalkulieren.

Die Auswahl des Zubehörs wird dem AN überlassen.
Für den Transport der Holzbauteile aus dem Inneren vor den Ventilatorenkühler sind z. B. Anschlagketten, Mulden etc. für den Mobilkran vorzusehen. Für das kontrollierte Einstürzen des Holzrieselwerks sind z. B. Greifer oder Abrissbirne vorzusehen.

Abmessungen Ventilatorenkühler II:
Breite: ca. 16,60 m
Länge: ca. 37,40 m
Höhe OK Bodenplatte zu OK Außenwand: ca. 15,60 m
Höhe OK Gelände zu OK Außenwand: ca. 14,00 m
Höhe OK Bodenplatte zu OK Gelände: ca. 1,60 m
Menge: 30,000 d

**3.2.20 Zugänglichkeit Außentreppe**
*** Pauschalposition
An der Stahlaußentreppe an der Fassade Ost wurden die unteren 13 Treppenstufen entfernt, um ein unbefugtes Betreten der Treppe durch Dritte zu vermeiden.

Zugänglichkeit mit geeigneter Steigtechnik zur Benutzung der Stahlaußentreppe sicherstellen. Steigtechnik aufbauen, vorhalten und nach Beendigung der Arbeiten abbauen.

Zu überbrückende Höhe: ca. 2,75 m
Menge: 1,000 psch

**3.2.30 Absturzsicherung Außentreppe oberste Ebene**
*** Pauschalposition
Auf der obersten Ebene der Außentreppe (Höhe ca. 13,90 m über OK Boden) ist kein Geländer hin zum Ventilatorenkühler vorhanden. Es besteht Absturzgefahr.
Entsprechende Absturzsicherung Außentreppe oberste Ebene nach Wahl AG vorsehen, aufbauen, vorhalten und nach Beendigung der Arbeiten rückbauen.

Breite der Öffnung: ca. 80 cm
Höhe der Absturzsicherung: mind. 1,10 m
Menge: 1,000 psch

**3.2.40 Treppenabgang**
Treppenabgang mit Podestebene für die Erschließung des Innenraums über die freien Ventilatorenöffnungen liefern, aufbauen und nach Beendigung der Arbeiten abbauen.

Ein rückstandsloses Reinigen des Gerüstes nach Beendigung des Rückbaus des PAK-haltigen Holzes ist miteinzukalkulieren.

Podestabmessungen: mind. 1,0 x 1,0 m
Höhenunterschied Kragplatte zu OK Bodenplatte:
ca. 2,90 m
Menge: 2,000 St

**3.2.50 Treppenabgang vorhalten**
Treppenabgang wie zuvor beschrieben, vorhalten.
Menge: 22,000 StWo

**3.2.60 Förderband für Materialtransport**
Mobiles Förderband für den Materialtransport aus dem Ventilatorenkühler über Ventilatoröffnungen ins Freie liefern, aufstellen und nach Beendigung der Arbeiten abbauen.

Höhenunterschied Kragplatte zu OK Bodenplatte:
ca. 2,90 m

Länge Förderband: 6,00 m
Menge: 2,000 St

**3.2.70 Förderband vorhalten, unterhalten**
Förderband, wie zuvor beschrieben, vorhalten.
Menge: 22,000 StWo

**3.2.80 Rückbau PAK-haltiges Holz**
*** Pauschalposition
Besonders gut erhaltene Bauteile repräsentativ für jede Bauteilgruppe ausgehend von Mannkorb Stück für Stück vorsichtig mittels Säge ausbauen, Maße im eingebauten Zustand soweit möglich nehmen und mit Handskizzen dokumentieren, getrennte Bauteile mit dem Baukran aus den Ventilatorenkühlern herausheben, auf Plane außerhalb der Ventilatorenkühler ablegen und bis zur kommenden Baubesprechung für die Aufmaßerstellung dort liegen lassen und abdecken. Nach Fertigstellung des Aufmaßes und der Freigabe durch die Bauleitung AG, wird das restliche Holzrieselwerk von oben z. B. mittels Greifer oder Abrissbirne zum Einsturz gebracht und in die Kammern gedrückt. Anschließend PAK-haltiges Holz im Innenraum von unten über freie Ventilatoröffnungen ausbauen und aus Innerem zu Deckelcontainern transportieren.

Die Aufnahme der Maße und die Erstellung von Handskizzen im Inneren des Ventilatorenkühlers sowie die fachgerechte Entsorgung des PAK-haltigen Holzes wird gesondert vergütet.

Ventilatorenkühler II:
8,0 m (Höhe Holzrieselwerk) x 5,85 m x 7,70 m (Abmessungen Kammern) x 8 Stk (4/12 sind fast vollständig leer)
= 2.883,00 m3
Menge: 1,000 psch

**3.2.90 Handskizzen und Fotodokumentation**
*** Pauschalposition
Maße im eingebauten Zustand bei Rückbau von oben in Abstimmung mit der Bauleitung mit Handskizzen dokumentieren und eine Fotodokumentation über den Rückbau der Holzrieselwerke von oben erstellen und dem  AG digital zur Verfügung stellen.
Menge: 1,000 psch

**3.2.100 Stehendes Wasser abpumpen**
Stehendes Wasser aus allen Kammern, Becken und Außenbecken mittels Schmutzwasser-Tauchpumpe abpumpen. Ein mehrmaliges Umsetzen der Pumpe ist miteinzukalkulieren.

Die Kammern, Becken und Außenbecken, die leer gepumpt werden müssen, sind in den Grobkonzepten zum Wasser abpumpen (Anlage 4) dargestellt.

Ventilatorenkühler II:
Jeweils zwei Kammern sind an ein Außenbecken angeschlossen, über das das stehende Wasser in den Kammern abgepumpt werden kann. Die Schutzwasser-Tauchpumpe muss zur Leerung aller Kammern insgesamt 6x umgesetzt werden. Zusätzlich ist das stehende Wasser aus den vorgelagerten Außenbecken 1, 4 und 7 abzupumpen.

Abmessungen Kammern 1 bis 12: ca. 5,85 x 7,70 m2
Abmessungen Außenbecken 2,3+5,6+8,9:ca. 7,30 x 5,0 m2
Abmessungen Außenbecken 1, 4 + 7: ca. 7,30 x 2,0 m2
Abmessungen Außenbecken 10+11 Gesamt: ca. 3,20 x 4,65 m2

Das stehende Wasser wurde vorab gem. der Entwässerungssatzung der Stadt Essen analysiert. Die Grenzwerte der Einleitparamter der Stadt Essen waren eingehalten (siehe Anlage).

Höhe Wasserstand zum Zeitpunkt der Ausschreibung:
ca. 1,80 m
Menge: 1500,000 m³

**3.2.110 Stahlbetonsägearbeiten**
Durchbrüche in Stahlbetonwänden herstellen.

Das Verfahren zum Herstellen der Durchbrüche kann durch den Auftragnehmer frei gewählt werden. Entweder werden die Durchbrüche durch Bohr- und Sägearbeiten oder durch HDWS-Arbeiten ausgeführt. In jedem Fall werden geradlinige Schnittkanten erwartet.

Bei der Wahl des Verfahrens ist zu beachten, dass der Innenbereich des Ventilatorenkühlers II ausschließlich über die Kammern 7 und 10 von unten zu erreichen ist. Ein sukzessives Arbeiten ist miteinzukalkulieren.

Durchtrennte Bewehrung ist glatt zu schleifen, so dass keine scharfen Kanten vorhanden sind. Eine gesonderte Vergütung für die Stahlschnittflächen erfolgt nicht.

Die Lage und Größe der Öffnungen ist der S+D-Planung (Anlage 3) zu entnehmen:

Ventilatorenkühler II:
10x 1,01 x 2,135 m2
2x Erweiterung Bestandsöffnung 1,50 x 0,80 m2 auf 1,50 x 2,135 m2

Wandstärke: 25 bis 30 cm

Vor Herstellung der Öffnungen ist die Lage und Größe der Öffnungen final mit der Bauleitung AG abzustimmen.

Die Abrechnung erfolgt über das insgesamte Ausbauvolumen.

Der anfallende Bauschutt sowie eventuelle Strahlwasser sind zu sammeln und ordnungsgemäß zu entsorgen. Ein Zerkleinern des Bauschutts in transportfähige Teile ist miteinzukalkulieren.
Menge: 10,000 m³

**3.2.120 Entsorgung PAK-haltiges Holz (Altholzklasse IV)**
Fachgerechte Entsorgung des PAK-haltigen Holzes als gefährlicher Abfall (Altholzklasse IV) inkl. Abtransport und elektronischer Nachweisführung gem. elektronischem Nachweisverfahren (eANV).

Die Entsorgungsnachweise sind vor dem Beginn der Arbeiten der Bauleitung vorzulegen. Die Abrechnung erfolgt nach Vorlage der Wiegescheine.
Menge: 80,000 t

**3.2.130 Entfernen von Schlamm**
Schlamm aus Kammern, Becken und Außenbecken entfernen und zu Deckelcontainer transportieren. Der Schlamm weist u. a. hohe Cyanid-, PAK- und KW-Gehalte auf.

Die fachgerechte Entsorgung des Schlamms wird gesondert vergütet.

Ventilatorenkühler II:
Abmessungen Kammern 1 bis 12: ca. 5,85 x 7,70 m2
Abmessungen Außenbecken 2,3+5,6+8,9:ca. 7,30 x 5,0 m2
Abmessungen Außenbecken 1, 4 + 7: ca. 7,30 x 2,0 m2
Abmessungen Außenbecken 10+11 gesamt: ca. 3,20 x 4,65 m2

Annahme: ca. 15 cm dick
Menge: 820,000 m²

**3.2.140 Entsorgung Schlamm**
Fachgerechte Entsorgung des Schlamms inkl. Abtransport und Deklarationsanalytik. Die Entsorgungsnachweise sind vor dem Beginn der Arbeiten der Bauleitung vorzulegen. Die Abrechnung erfolgt nach Vorlage der Wiegescheine.

Für die Kalkulation sind die Analytikergebnisse aus den Jahren 2010 und 2026 zu Grunde zu legen (siehe Anlage 5).
Menge: 125,000 t

**3.2.150 Reinigen mittels Druckwasserstrahlen**
Alle Kammern und Sauggruben rückstandslos von jeglichen an den Wänden im Unterwasser- und Spritzwasserbereich und am Kammerboden abgesetzten Feststoffen wie Flechten, Schmutzablagerungen, Bewuchs etc. mittels Druckwasserstrahlen befreien.

Das anfallende Schmutzwasser sowie die Feststoffe sind fachgerecht zu entsorgen inkl. Wasseraufbereitung.

Ventilatorenkühler II:
Abmessungen Kammern 1 bis 12: ca. 5,85 x 7,70 m2
Abmessungen Außenbecken 2,3+5,6+8,9:ca. 7,30 x 5,0 m2
Abmessungen Außenbecken 1, 4 + 7: ca. 7,30 x 2,0 m2
Abmessungen Außenbecken 10+11 gesamt: ca. 3,20 x 4,65 m2
Menge: 1800,000 m²

### 4 Stundenlohnarbeiten

#### 4.1 Stundenlohnarbeiten

**4.1.10 Polier**
Stundenlohnarbeiten durch Arbeitskräfte nur auf Anordnung des AG ausführen.

Der Verrechnungssatz für die jeweilige Arbeitskraft umfasst sämtliche Aufwendungen, insbesondere den tatsächlichen Lohn einschließlich vermögenswirksamer Leistungen mit den Zuschlägen für Gemeinkosten (Sozialkassenbeiträge, Winterbauumlage, und dgl.), sowie Lohn- bzw. Gehaltsnebenkosten.

Zuschläge für Nacht-, Sonntags-, Feiertagsarbeit und Überstunden werden gesondert vergütet.
Menge: 30,000 h

**4.1.20 Facharbeiter**
wie vor, jedoch: Facharbeiter
Menge: 65,000 h

**4.1.30 Bauhelfer**
wie vor, jedoch: Bauhelfer
Menge: 65,000 h
